# MST-Stadthalle Mülheim an der Ruhr
Angebotsaufforderung (GAEB DA XML 3.3, DA83)
Projekt: 20230913
Währung: EUR
Ausführungsbeginn: 04.08.2025
Ausführungsende: 31.10.2025
Erstellt mit: GXML Toolbox V3.3 R20220330, ORCA AVA 26.0.6 26.00.06, 24.06.2025

## ALLGEMEINE VERTRAGSBEDINGUNGEN
Als "Allgemeine Vertragsbedingungen für die Ausführung von Bauleistungen"
gelten die Regelungen in der VOB, Teil B

Als "Allgemeine Technische Vertragsbedingungen für Bauleistungen"
gelten die Regelungen in der VOB, Teil C.

Diese gelten im Auftragsfall als vereinbart.

## BESONDERE VERTRAGSBEDINGUNGEN (BVB)
1. AUSSCHREIBUNG UND VERGABE
Ausschreibung und Vergabe erfolgen nach den "Allgemeinen Bestimmungen für die Vergabe von Bauleistungen" (VOB/A), die jedoch nicht Vertragsbestandteil werden. Der Auftraggeber ist nicht verpflichtet, dem Mindestfordernden/ der Mindestfordernden den Zuschlag zu erteilen. Der Auftraggeber hat die Absicht, die ausgeschriebenen Leistungen ungeteilt in nur einen Auftrag einzubinden.

1. AUSSCHREIBUNGSUNTERLAGEN
Dem Bieter werden folgende Unterlagen zur Verfügung gestellt:
a) das nachfolgende LV
b) Pläne/Zeichnungen/Skizzen
c) Fotos Bestand
d) Bauzeitenplan
e) Gutachten, Statik
f) Veranstaltungskalender

1. KALKULATION / ALTERNATIVAUSFÜHRUNGEN
Die Hauptpositionen des nachfolgenden LV sind zwingend vom Bieter zu kalkulieren. Vorgesehene Alternativausführungen sind nach Möglichkeit anzubieten; bei niedrigeren Kosten werden sie zur Ausführung kommen. Alternativfabrikate nach Wahl des Bieters müssen absolut gleichwertig sein. Bedarfspositionen sind auf der Preisbasis der Hauptpositionen zu kalkulieren.

1. VERTRAGSGRUNDLAGEN
Als Vertragsgrundlagen für die Ausführung der Arbeiten, Lieferungen und der unentgeltlich zu erbringenden Nebenleistungen gelten in nachstehender Reihenfolge:
a) das Auftragsschreiben
b) die Leistungsbeschreibung/Leistungsverzeichnis mit beigef. Zeichnungen
c) die Besonderen Vertragsbedingungen
d) die Zusätzlichen Vertragsbedingungen
e) die Zusätzlichen Technischen Vertragsbedingungen
f) die Allgemeinen Technischen Vertragsbedingungen für Bauleistungen (VOB/Teil C), in der zur Zeit gültigen Fassung
g) die Allgemeinen Vertragsbedingungen für die Ausführung von Bauleistungen (VOB/Teil B), in der zur Zeit gültigen Fassung.

1. PREISE
Die im Leistungsverzeichnis eingesetzten Einheits- und Pauschalpreise sind Festpreise für die gesamte Ausführungsdauer der nachfolgend ausgeschriebenen Bauleistungen, zwischenzeitliche Lohn- und Materialpreiserhöhungen bleiben unberücksichtigt. Reduzierungen oder Erweiterungen des Leistungsumfanges bis zu einer Größenordnung von 20v.H. der Angebotssumme haben keine Auswirkung auf die Einheitspreise.

1. AUFTRAGSERWEITERUNG, VERTRAGSÄNDERUNGEN
Ergänzungs- oder Erweiterungsaufträge sowie Änderungen des Vertrages bedürfen der Schriftform. Dies gilt auch für Stundenlohnarbeiten.

1. AUSFÜHRUNGSFRISTEN
Die vorgesehenen Ausführungsfristen sind im Deckblatt dieses LV angegeben; sie werden nach Feinabstimmung in das Auftragsschreiben übernommen und Vertragsbestandteil. Kommt der Auftragnehmer mit der Fertigstellung der Arbeiten in Verzug (Fristverlängerung nur nach § 6 VOB/B), so ist der Auftraggeber berechtigt, Ersatz für den entstandenen Schaden zu verlangen und diesen vom Guthaben des Auftragnehmers abzuziehen.

1. RECHNUNGEN
Alle Rechnungen sind mit den Nettopreisen (ohne 19% Umsatzsteuer) aufzustellen. Die Umsatzsteuer ist am Schluss jeder Rechnung gesondert auszuweisen. Die vollständige Bezahlung der Rechnung und die getätigte Abnahme der Leistungen schließen eine spätere Rückforderung überzahlter Beträge nicht aus.
Alle Rechnungen sind beim Bauherrn einfach einzureichen (Mengenberechnungen, Abrechnungs- zeichnungen, Handskizzen, Stundenlohnnachweise u.a. einfach).

1. ABSCHLAGZAHLUNGEN
Abschlagzahlungen werden nach Vorlage einer differenzierten Rechnung mit Leistungsnachweis unter Einbehaltung von 5 v.H. des Wertes der jeweils nachgewiesenen vertragsgemäßen Leistungen gezahlt. Eine abweichende Regelung, etwa in Form eines festen Zahlungsplanes, ist nicht gültig; sie bedarf einer schriftlichen Fixierung im Rahmen des Auftragsschreibens.

1. FORDERUNGSABTRETUNG
Ansprüche des Auftragnehmers gegen den Bauherrn können nicht an Dritte abgetreten werden.

1. ABNAHME
Der Auftragnehmer hat die Beendigung der Gesamtleistung bzw. von Teilen der Leistung anzuzeigen und die Abnahme, gegebenenfalls die Teilabnahme (§12 Nr.2 VOB/B) zu verlangen und rechtzeitig schriftlich zu beantragen. Die Abnahme erfolgt nur in einem förmlichen Verfahren durch ein von beiden Seiten unterschriebenes Abnahmeprotokoll. Die Abnahme bezieht sich nur auf die Güte der Leistungen. Der Umfang der Leistungen ist vom Auftragnehmer gemäß §14 Nr.1 Satz3 VOB/B im Rahmen der Abrechnung nachzuweisen.

1. GEWÄHRLEISTUNG, SICHERHEITSLEISTUNG

Für seine Lieferungen und Leistungen übernimmt der Auftragnehmer die volle Garantie nach DIN 1961, §13 VOB/B. Die Verjährungsfrist für Gewährleistungsansprüche beträgt 5 Jahre. Für Anstricharbeiten 3 Jahre. Bei Klima/Heizung/ Lüftung, 1 Jahr für bewegliche Teile, 2 Jahre für wasserführende Teile, 5 Jahre für übrige Teile und Funktion der Anlagen.

Die Gewährleistung beginnt mit der schriftlichen Abnahme der gesamten erstellten Leistung durch den Auftraggeber.

Als Sicherheit für die Vertragserfüllung hat der Auftragnehmer eine Bürgschaft in Höhe von____ v. H. der Auftragssumme einschließlich etwaiger Nachträge zu stellen. Für diesen Fall entfällt der Sicherheits- einbehalt bei Abschlagszahlungen.

Als Sicherheit für die Gewährleistung werden 5 v.H. der festgestellten Abrechnungssumme einbehalten, solange keine Gewährleistungsbürgschaft vorliegt.

Nach Feststellung der Abrechnungssumme und Abnahme der Leistungen hat der Auftragnehmer Sicherheit durch eine Gewährleistungsbürgschaft in Höhe von 5 v.H. der festgestellten Abrechnungssumme zu stellen.

1. GERICHTSSTAND
Gerichtsstand für alle Streitigkeiten aus dem geschlossenen Vertrag ist der Sitz oder Wohnort des Auftraggebers.

1. GESCHÄFTSBEDINGUNGEN DES AN
Geschäftsbedingungen des Auftragnehmers, insbesondere Zahlungs- und Lieferungsbedingungen, Angaben über Erfüllungsort und Gerichtsstand, gelten nur dann, wenn sie vom Auftraggeber ausdrücklich und schriftlich anerkannt werden.

1. BAULEISTUNGSVERSICHERUNG / BAUWESENVERSICHERUNG
Der Auftraggeber schließt als Schutz gegen Eigenschäden an der Neubauleistung eine Bauleistungs- versicherung ab. Diese gewährt im Rahmen ihrer Bedingungen den mitversicherten Auftragnehmern Versicherungsschutz gegen Schäden durch unvorhergesehene Ereignisse. Durch diese Versicherung nicht abgedeckte Risiken trägt der Auftragnehmer. Für den auf die Leistung des Auftragnehmers entfallenden Teil der Bauwesenversicherung werden 0.30% aus der Summe der Schlussrechnung einbehalten. Die Kosten für die Selbstbeteiligung trägt der Auftraggeber.

1. WERBUNG
Werbung auf der Baustelle ist nur nach vorheriger Zustimmung des Auftraggebers zulässig.

1. ALLGEMEIN
Der Auftragnehmer verpflichtet sich, jede vom zuständigen Finanzamt vorgenommene Änderung in Bezug auf die vorgelegte Freistellungsbescheinigung (§48 b EStG) dem Auftraggeber unverzüglich schriftlich mitzuteilen.

Es ist zwingend erforderlich, dass die Angaben zur "Typenbezeichnung” und "Hersteller” bzw. "Fabrikat und Typ" in die dafür vorgesehenen Zeilen vollständig eingetragen werden. Es ist nur eine Typenbe- zeichnung sowie ein Hersteller zu benennen.

Spätestens nach Aufforderung des AG sind Nachweise wie Datenblätter o. Ä., welche die Einhaltung von geforderten Produktvorgaben und Materialeigenschaften dokumentieren, durch den Bieter zu erbringen.

## ALLGEMEINE VORBEMERKUNGEN
1. GESCHICHTE
 Zu Beginn des 20. Jahrhunderts entwickelte sich Mülheim an der Ruhr durch die industrielle Expansion  zur Großstadt. In diesem Zuge entstand zwischen 1923 und 1926 die Stadthalle - ein repräsentatives  öffentliches Gebäude, das den kulturellen Ansprüchen der wachsenden Stadtbevölkerung gerecht  werden sollte. Entworfen wurde das Bauwerk vom Architekten Hans Großmann, während Emil  Fahrenkamp für die Gestaltung des Innenraums verantwortlich war.
 Im Zweiten Weltkrieg erlitt die Stadthalle 1943 bei einem Bombenangriff schwere Schäden und wurde  nahezu vollständig zerstört. Erhalten blieben lediglich der Ehrenhof, die Eingangshalle, die Fassaden  sowie der Arkadengang an der Südseite.
 Der Wiederaufbau begann 1954 unter der Leitung des Architekten Gerhard Graubner aus Hannover.  Dabei wurde das Gebäude nicht originalgetreu rekonstruiert, sondern um zusätzliche  Veranstaltungssäle und moderne technische Ausstattung erweitert. Die Wiedereröffnung fand am 11.  Oktober 1957 statt.
 In den folgenden Jahren wurde die Stadthalle umfassend renoviert und durch weitere Anbauten  ergänzt. Heute fungiert sie als modernes Kultur- und Kongresszentrum.

1. BESCHREIBUNG DES BAUWERKS
  Es handelt sich um ein mehrgeschossiges Gebäude mit einer neo-klassizistischen Natursteinfassade  aus Muschelkalk, deren sachliche und blockhafte Front sich über eine Arkadenreihe zum Flussufer hin  öffnet.
 Südlich ist der Stadthalle ein Portalbau mit einem Arkadengang vorgesetzt. Dieser diente bis zum  Wiederaufbau und der Neukonzeption in den 1950er Jahren als Haupteingang.
 Der Arkadengang besteht aus einer doppelten Säulenreihe und umfasst insgesamt acht Abschnitte.  Die mittleren vier Abschnitte werden druch eine raumhohe Stahl-Glas-Fassade vom Innenraum  getrennt. Dahinter befindet sich die Galerie des Veranstaltungssaals "Caruso".
 Im Zuge der Landesgartenschau 1992 wurde an der südöstlichen Gebäudeecke eine massive  Freitreppe angebaut, um die tiefer liegende Parkebene zu erreichen.

1. ZUSTAND DES BAUWERKS
 Es wurde ein Bauschadensbericht durch das Architekturbüro Mensen + Zora erstellt, welcher mit  umfassenden Analysen von Fachingenieuren unterlegt ist. Dieser Bericht ist dem LV angehängt.
  Es wird die Sanierung des südlichen Arakdenganges der Stadthalle Mülheim vorgenommen.

1. BESONDERE ANGABEN ZUR BAUSTELLE
  Der Arkadengang der Stadthalle befindet sich an der Straße "Am Schloss Broich", die östlich in die  Schlossbrücke übergeht. Diese führt über die Ruhr, deren Ufer entlang der Ostseite des Gebäudes  verläuft. Der Arkadengang dient momentan als Fußweg und grenzt an einen parallel verlaufenden  Radweg. Über eine Freitreppe ist von hier aus der Zugang zum Ruhrufer sowie zur angrenzenden  Parkebene möglich.Während der Bauarbeiten bleibt diese Freitreppe jeoch gesperrt. Zudem wird der  Fuß- und Radweg unterhalb der Brücke- vom "Ruhrkristall" bis zum Tor an der Stadthalle- ebenfalls  nicht nutzbar sein. Der Rad- und Fußverkehr oberhalb der Brücke wird auf die Straße "Am Schloss  Broich" umgeleitet und durch Baken vom motorisierten Verkehr getrennt.
 Die Zufahrt zur Baustelle erfolgt über den "Theodor-Heuss-Platz". Da diese gleichzeitig als  Feuerwehrzufahrt dient, muss sie jederzeit frei zugänglich sein.
 Während der Bauarbeiten betreten Mitarbeitende und Besucher die Stadthalle über zwei dauerhaft  freizuhaltende Zugänge: einen an der Westseite des Gebäudes sowie einen weiteren im Bereich des  Arkadenganges. Letzterer muss über eine provisorische Brücke erreichbar sein.
 Der gesamte Arkadengang wird weiträumig mit einem Bauzaun abgesichert. Darüber hinaus ist die  Baustelle mit einer durchgängigen Überwachung ausgestattet.
 Der Zugang zur Baustelle im Untergeschoss der Stadthalle erfolgt über einen Wanddurchbruch  unterhalb der Freitreppe. Der Abschnitt der Stadthalle, der von den Betonierarbeiten betroffen ist, ist  räumlich vom Rest der Stadthalle getrennt. Eine Tür im Lager schafft eine Verbidnung zwischen  beiden Gebäudeteilen, die als Fluchtweg fungiert und nur im Notfall benutzt werden darf.

 Bei der Durchführung aller Arbeiten sind Lärm und sonstige Störbelästigungen für die Nutzer der  Stadthalle und der angrenzenden Gebäude in zumutbaren Grenzen zu halten.

 Alle Arbeiten sind unter der ständigen Aufsicht erfahrener und verantwortungsbewußter Bauleiter,  Poliere und Vorarbeiter auszuführen. Alle Arbeiten müssen Hand in Hand mit den am Bau beteiligten  Gewerken abgestimmt und ausgeführt werden. Die Arbeitszeit wird auf Werktags und Abends bis  19.00 beschränkt.
 Für eine stets saubere und aufgeräumte Baustelle hat jeder Auftragnehmer eigenverantwortlich Sorge  zu tragen. Gleiches gilt für Verunreinigungen umliegender Verkehrsflächen und die Einhaltung der  Unfallverhütungsvorschriften (UVV).

 Für nicht durchgeführte Auftragnehmerpflichten wie
- - - Bauschuttbeseitigung
    - Unfallverhütungsmaßnahmen und Einhaltung der UVV
    - Sicherung der Baustelle und der Baustelleneinrichtung
 und dem Bauherren dadurch entstehende Lasten werden von der Schlussrechnung des zuständigen
 Auftragnehmers einbehalten.

 Die für die Lagerung der Ausstattungsgegenstände vorgesehenen Flächen sind rechtzeitig mit dem AG  bzw. dem BL abzuklären.

1. SICHERUNG DER BAUSTELLE
  Der Auftragnehmer hat alle zur Sicherung der Baustelle nach den gesetzlichen, polizeilichen und Unfallverhütungs-Vorschriften erforderlichen Maßnahmen unter voller eigener Verantwortung auszuführen oder diese zu veranlassen. Der Auftragnehmer haftet für sämtliche aus der Unterlassung solcher Maßnahmen dem Auftraggeber erwachsenden Schäden. § 10 Nr. 2 Absatz 1 Satz 2 VOB/B bleibt unberührt. Nach Beendigung der Bauarbeiten sind die Schutzvorrichtungen bis zur Anweisung durch die Bauleitung/Sigeko vorzuhalten und auf Anweisung zu entfernen.

1. BAUWASSER UND STROMANSCHLUSS
  Bauwasseranschluss:
  Ist mit haushaltsüblichen Anschlüssen vorhanden.

  Stromanschluss:
  Ist mit haushaltsüblichen Anschlüssen vorhanden.

  Sonstige Anschlüsse:
   - keine -

  Kosten des Verbrauchs:
  Bei Arbeiten in genutzten baulichen Anlagen hat sich der Auftragnehmer mit der Hausverwaltung in Verbindung zu setzen und eine Erstattungsregelung zu treffen.

1. TERMINABLAUF
  Der Auftragnehmer hat unmittelbar nach Auftragserteilung mit der zuständigen Bauleitung verbindliche Ausführungstermine abzustimmen. Der Auftragnehmer hat einen Terminablaufplan zu erstellen, aus dem der Ablauf der gesamten, in der Leistungsbeschreibung enthaltenen Arbeiten zu ersehen ist. Als Zeiteinheit ist die Woche zu wählen. Die in der Bauzeit enthaltenen Unterbrechungen, wie Bauferien und dgl. sind zu beachten.

  Der Auftraggeber behält sich vor, im Auftragsschreiben das Ende der Ausführungsfrist und etwaige Einzelfristen datumsmäßig festzulegen.

1. ZUTRITT ZUR BAUSTELLE
  Zutritt zur Baustelle durch nicht an der Ausführung Beteiligte ist nur mit Genehmigung der Bauleitung zulässig. Eine Zustimmung schließt jedoch alle Haftungsansprüche aus.

1. LÄRMSCHUTZ
  Bei der Durchführung der Arbeiten ist das Bundesimmissionsschutzgesetz (aktuelle Fassung) zu beachten. Die Belästigung der benachbarten Anwohner und der, in den umliegenden Wohn- und Betriebsgebäuden tätigen Personen durch Staub und Lärmemissionen sind durch geeignete Maßnahmen zu minimieren.

1. ABFALLENTSORGUNG
  Die Entsorgung von Abfällen muss unter Beachtung des Kreislaufwirtschafts- und Abfallgesetzes erfolgen. Baustellenabfälle sind vom Zeitpunkt ihrer Entstehung an voneinander getrennt zu halten, soweit dies für ihre ordnungsgemäße Verwertung bzw. Entsorgung erforderlich ist. Sollten bei der Baumaßnahme Sonderabfälle (z.B. Teerpappe, behandelte Holzfensterrahmen, asbesthaltige Materialien, PAK-haltige Isolierungen o.ä.) anfallen, so müssen diese getrennt entsorgt werden. Sie dürfen nicht mit dem Bauschutt vermischt werden.
2. AUSFÜHRUNGSUNTERLAGEN DES AG
  Die Ausführungsunterlagen werden auf schriftlichen Antrag in 1-facher Ausfertigung unentgeltlich übergeben. Weitere Unterlagen werden gegen Erstattung der Selbstkosten zur Verfügung gestellt.

1. BAULEITUNG DES UNTERNEHMERS
  Der AN ist verpflichtet, die Baustelle für den Bereich seiner Leistungen durch einen Fachbauleiter überwachen zu lassen. Der Fachbauleiter hat während der Durchführung der vertraglichen Leistungen eine intensive Baustellenpräsenz zu gewährleisten. Er muß über eine der Aufgabe entsprechende abgeschlossene Fachausbildung und eine angemessene Baustellenpraxis verfügen. Der Fachbauleiter ist namentlich mit der Auftragsbestätigung zu benennen. Er darf nur in besonderen Fällen und nur mit Genehmigung des Auftraggebers ausgetauscht werden. Aus triftigen Gründen kann der AG jedoch die sofortige Ablösung verlangen.

1. ALLGEMEIN
  Eine Feststellung unsachgemäß ausgeführter Arbeiten, insbesondere Toleranzüberschreitungen der Vorhandwerker, die ein zulässiges Maß überschreiten, sind der Bauleitung vor Beginn der weiteren Arbeiten schriftlich anzuzeigen.

1. BAUTAGEBERICHTE
  Der AN ist verpflichtet, Bautageberichte zu führen und der Bauleitung wöchentlich unaufgefordert zu übergeben. Sie müssen die Anzahl und den Beruf der auf der Baustelle Beschäftigten, die ausgeführten Leistungen und besondere Vorkommnisse enthalten.

1. ORTSBESICHTIGUNG
  Der Bieter hat sich vor Angebotsabgabe Kenntnis von der Grundstücks- und Baustellensituation zu verschaffen. Aus Unkenntnis der örtlichen Situation gestellte Nachforderungen von Mehrkosten können nicht geltend gemacht werden und werden abgelehnt.

## SPEZIELLE VORBEMERKUNGEN
Sämtliche Maße sind zuvor am Bau zu nehmen, sofern keine Detailzeichnungen vorliegen.

Vor Ausführungsbeginn hat der Auftragnehmer mit dem Auftraggeber festzulegen, wo das zu verwendende Material auf der Baustelle gelagert werden kann, um gegenseitige Störungen der am Bau beteiligten Handwerker während der Bauausführung zu vermeiden.

Die Baustelle ist täglich zu reinigen, dies gilt auch für die Gerüstlagen. Der anfallende Schutt ist von den Gerüsten zu entfernen und auf Kosten des AN zu entsorgen.

Die gesamten Arbeiten sind vor der Maßnahme mit der BL zu besprechen. Hier ist vor allem die Koordination mit den anderen Gewerken genauestens abzusprechen.

Bei der gesamten Anlage handelt es sich um ein bauzeitliches Denkmal. Alle Veränderungen sind mit der Bauleitung und der Denkmalpflege abzustimmen.

Die Nutzung, Weiterleitung, Veröffentlichung von Bild-, Ton-, und Videomaterial der gesamten Baumaßnahme, der Mitarbeitern, der Anwohner, Nutzern und den umliegenden Bereichen ist ausnahmslos untersagt und bedarf einer schriftlichen Genehmigung durch den Bauherr!!!

Weitere Auskünfte erteilt der Architekt.

## 1. LEISTUNGSÜBERBLICK ROHBAU
1. LEISTUNGSÜBERBLICK ROHBAUARBEITEN
- Baustelleneinrichtung für die in diesem LV beschriebenen Arbeiten und für weiter folgende Gewerke
- Staubschutz und Schutzbekleidung zur Sicherung der vorh. Räumlichkeiten und Sicherstellung des weiteren Betriebs der Gastronomie
- Ausbau und Lagerung des vorh. denkmalgeschützen Natursteinbelags unter den Arkaden
- Mauerwerkssanierug der Kelleraußenwand inkl. Mauerkrone
- Erdarbeiten zur Freilegung des Wandübergangs Kelleraußenwand-Geschossdecke, Verlegung einer Drainage
- Unterfangungsarbeiten für die Einbindung der Stahlträger in die umlaufenden Deckenauflager
- Betonierarbeiten für die neue Stahlbetondecke im Bereich unter den Arkaden
- Verlegung von Schaumglas sowie Einbringen eines Gefälleestrichs auf die neue Stahlbetondecke
- Abdichtungsarbeiten im Bereich des Wandübergangs Kelleraußenwand-Geschossdecke
- Einbau einer Schlitzrinne mit Einlaufkasten als Entwässerung

## 2. ABLAUF UND TERMINE
2. AUSFÜHRUNGSABLAUF
1. Baustelle einrichten
2. Staub- und Schutzbekleidung, Bautenschutzwand Gastronomie
3. Sicherungsarbeiten
4. Erdarbeiten zur Freilegung der Kelleraußenwand
5. Dokumentation, Ausbau und Lagerung denkmalgeschützer Natursteinbelag, Rückbau der vorh. Stahlbetondecke inkl. abgängiger Stahlträger
6. Unterfangungsarbeiten der umlaufenden Deckenauflager sowie Einbau der neuen Stahlträger
7. Betonierarbeiten der Stahlbetondecke
8. Dämm- und Estricharbeiten auf der neuen Stahlbetondecke
9. Abdichtung der Dämmebene und der Mauerkrone im Bereich der Außenwand
10. Verlegung der Drainageleitung und Verfüllen des Arbeitsbereiches
11. Einbau der Schlitzrinne und Pflasterarbeiten
12. Mauerwerkssanierung Außenwand innen
13. Baustelle räumen

Termine:
Ausführungszeitraum: Siehe BVB.

## 3. GEWERKE
3. GEWERKE ZUR SANIERUNG DER STADTHALLE MÜLHEIM

- Verkehrssicherung: Verkehrssicherung des öffentlichen Straßenraumes und sonstige Baustelleneinrichtung

- Rohbauarbeiten: Baustelleneinrichtung, Mauerwerkssanierung, Ausbau und Lagerung des denkmalgeschützen Natursteinbelags, Unterfangung und Betonierung einer neuen Stahlbetondecke, Abdichtungs- sowie Entwässerungsarbeiten

- Natursteinarbeiten: Wiedereinbau und Ergänzung des denkmalgeschützen Natursteinbelags, sonstige Ergänzungen im Bereich Naturstein

- Stahlbauarbeiten: Sanierung der Stahl-Glas-Fassade, Wiedereinbau der Brüstungsgeländer

## 06 Rohbau (Abbruch-, Betonier- und Mauererarbeiten)

### Titel 01 Baustelleneinrichtung

**01.1 Allgemeine Baustelleneinrichtung**
*** Pauschalposition
Einrichten der vollständig betriebsfähigen Baustelleneinrichtung incl. Anfuhr, Aufstellen und Unterhaltung aller zur Ausführung der nachfolgend beschriebenen Leistungen erforderlichen Geräte, Hebezeuge und Maschinen.

Vorhalten der Baustelleneinrichtung für die Dauer der gesamten Bauzeit. Nach Beendigung der Arbeiten ist die Baustelle wieder zu räumen.
Der ursprüngliche Zustand von benutzten Einrichtungen, wie Straßen, Gehwegen, Abstellflächen auf Grundstücken etc. ist wieder herzustellen.
Sämtliche verkehrsrechtlichen Genehmigungen oder Sicherungsmaßnahmen sind Sache des AN und werden nicht gesondert vergütet.

Die Baustelleneinrichtung beinhaltet u.a.:
- Sämtliche Förder- und Transportanlagen, Geräte, Werkzeuge, Materialcontainer und Lagerräume.

- Eine ggfs. erforderliche Sondernutzungsgenehmigung für die Nutzung öffentlichen Wege- und Straßenraumes ist vom Auftragnehmer einzuholen. Anfallende Gebühren sowie Kosten für die Verkehrsicherung trägt der Auftragnehmer.

- Schutz und Sicherung der Straße und des Gehwegs im Bereich der Baustellenzufahrt auf einer Breite von mind. 5 m z.B. durch Abdecken mit Stahlplatten etc.

Vorhaltung über die Dauer der in diesem LV beschriebenen Leistungen.
Menge: 1,000 psch

**01.2 Baubeleuchtung 20lx, 1 Leuchte**
Baubeleuchtung als Allgemeinbeleuchtung raumseitig, mind. 20 lx, bestehend aus 1 Leuchte, einschl. Kabel und Schalter, Befestigung an Wandträgern der Tragkonstruktion liefern, herstellen und räumen.

Zu kalkulieren und zu installieren ist eine geeignete Beleuchtung sowie eine Stromunterverteilung (Folgeposition).

Die Demontage nach Angabe durch die Bauleitung ist im
Preis enthalten, das Installationsmaterial bleibt
Eigentum des Auftragnehmers.

Zuleitung: ca. 20 m
Abrechnung je Leuchte

Grundstandzeit: 20 Wochen
Menge: 2,000 St

**01.3 Vorhaltung Baubeleuchtung, 1 Leuchte**
Vorhaltung inkl. Wartung der zuvor beschriebenen Position Baubeleuchtung.
Wartungsintervall: 4 Wochen

Die Abrechung erfolgt nach Wochen
Menge: 16,000 StWo

**01.4 Kabelschutzbrücken, 5 Kanal**
Kabelschutzbrücken, 5 Kanal für Verlegung von Baustellenkabeln/ Wasserleitungen etc. liefern, aufbauen, vorhalten und wieder abbauen.

Grundstandzeit: 20 Wochen
Menge: 20,000 lfm

**01.5 Baustromunterverteiler**
Aufstellen von Bauverteiler für Strom einschl. der
erforderlichen Verkabelung untereinander sowie der
Verkabelung zum Hauptanschluss.

Baustromunterverteiler Kleinstromverteiler:

Kleinstromverteiler mit stabilem schlagfestem Kunststoffgehäuse auf einem Stahlrohrgestell mit
- CEE 16 A Stecker
- 2 CEE-Steckdosen 400 V 16 A,
- 4 Schutzkontaktsteckdosen 230 V / 16 A
alle Steckdosen sind mit selbstschließenden Spritzwasserschutzdeckeln ausgerüstet,
Zuleitung H07 RN-F 5 x 1,5 mm², ca. 2 m lang zur Verwendung im Innen- und Außenbereich zugelassen,
Aufstellung je Geschoss eine Unterverteilung.

Kleinstromverteiler aufstellen, vorhalten, unterhalten
und abbauen, einschl. regelmäßiger Wartung.

Vom AN sind die Bauverteiler für Strom über die eigene
Benutzungsdauer hinaus für alle am Bau beteiligten
Firmen vorzuhalten, zu unterhalten und in Abstimmung
mit der Bauleitung zum Ende der Bauzeit abzubauen.

Grundstandzeit: 20 Wochen
Menge: 1,000 St

**01.6 Vorhaltung Baustromunterverteiler**
Gebrauchsüberlassung des unter der Vorposition
beschriebenen Baustromunterverteiler für die Dauer von je 1
Woche über die Grundstandzeit von 20 Wochen hinaus.

Standzeit: 8 Wochen
Menge: 8,000 StWo

**01.7 Wartung Baustromunterverteiler**
Wartung der zuvor beschriebenen Position Baustrom-Unterverteiler in einem Rhytmus von 4 Wochen sowie nach Aufforderung durch die Bauleitung (z.B. im Zuge eines SiGeko-Protokolls.)

Abrechnung je Termin
Menge: 10,000 St

**01.8 Alu-Rollgerüst**
Lieferung, Vorhaltung, Umbau und Wiederaufbau eines Alu-Rollgerüsts für Arbeiten ab einer Bearbeitungshöhe höher 3,50m.
Benutzung durch alle Gewerke und für die gesamte Bauzeit vorhalten.

Grundstandzeit: 20 Wochen
Menge: 1,000 St

**01.9 Vorhaltung Alu-Rollgerüst**
Gebrauchsüberlassung des unter der Vorposition
beschriebenen Alu-Gerüsts für die Dauer von je 1
Woche über die Grundstandzeit von 20 Wochen hinaus.

Standzeit: 8 Wochen
Menge: 8,000 StWo

**01.10 Chemie-Toilette**
Chemie-Toilette mit Wasser-Vorratstank und Fußpumpe, anschlussfrei, antransportieren, aufstellen und nach Beendigung der Bauarbeiten beseitigen. Die Kosten für die wöchentliche Reinigung inkl. Chemikalien sind im Preis mit einzukalkulieren. Benutzung durch alle Gewerke und für die gesamte Bauzeit vorhalten.

Grundstandzeit: 20 Wochen
Menge: 1,000 St

**01.11 Vorhaltung Chemie-Toilette**
Gebrauchsüberlassung des unter der Vorposition
beschriebenen Chemie-Toilette für die Dauer von je 1
Woche über die Grundstandzeit von 20 Wochen hinaus.

Standzeit: 8 Wochen
Menge: 8,000 StWo

**01.12 Schrankenzaun**
Schrankenzaun, Euro 1 nach TL, Länge 2,00m liefern, aufbauen, vorhalten und später wieder abbauen.
Menge: 30,000 m

**01.13 Vorhaltung Schrankenzaun**
Gebrauchsüberlassung des unter der Vorposition
beschriebenen Schrankzaun für die Dauer von je 1
Woche über die Grundstandzeit von 20 Wochen hinaus.

Abrechnung je Woche / gesamte Anlage

Standzeit: 8 Wochen
Menge: 240,000 m/Wo

**01.14 Bauzaunanlage**
Bauzaunelemente zur Sicherung der Baustelleneinrichtung und des Materiallagers liefern, aufstellen, vorhalten und später wieder abbauen. Die Bauzaunanlage ist OHNE Werbung, Firmenaufschrift, oder anderer Banner auszuführen. Höhe der Elemente: 2,00m. Ein Element ist mit einer Kette und einem Vorhängeschloss inkl. 3 Schlüsseln als Zuwegung auszuführen.

Grundstandzeit: 20 Wochen
Menge: 80,000 m

**01.15 Vorhaltung Bauzaunanlage**
Gebrauchsüberlassung des unter der Vorposition
beschriebenen Bauzaunanlage für die Dauer von je 1
Woche über die Grundstandzeit von 20 Wochen hinaus.

Abrechnung je Woche / gesamte Anlage

Standzeit: 8 Wochen
Menge: 640,000 mWo

**01.16 Bauzaunbekleidung**
Bespannung Bauzaun einseitig mit Schutznetz als Staub-,
Witterungs- und Sichtschutz aus feinmaschigen Netzen
Höhe ca. 2,00m liefern, montieren, vorhalten und später wieder abbauen.

Grundstandzeit: 20 Wochen
Menge: 40,000 m

**01.17 Bauzauntor**
Bauzauntor, abschließbar, einflügelig, aus Metallgitter, vorgefertigt, auf Hartgummirad gelagert, im Bauzaun, Breite über 3,25 bis 3,5 m, Höhe über 2 bis 2,25 m, liefern, einbauen, vorhalten und und später wieder abbauen.

Grundstandzeit: 20 Wochen
Menge: 1,000 St

**01.18 Baustellentür**
Baustellentür, abschließbar, einflügelig, aus Metall im Bauzaun, Breite i.L. 1,00 m, Höhe über 2 bis 2,25 m, liefern, einbauen, vorhalten und später wieder abbauen.

Grundstandzeit: 20 Wochen
Menge: 2,000 St

**01.19 Übergangsbrücke**
Übergangsbrücke zur Sicherstellung des temporären Fluchtweges mit Seitenschutzgeländer für gesicherten Gebäudezugang liefern, aufstellen, vorhalten, umbauen und später wieder abbauen.

Lauflänge = ca. 8,00 m
Laufbreite i.Li = 1,20 m
Handlauf beidseitig, H = 0,85 m
Oberfläche = R9

Grundstandzeit: 20 Wochen
Menge: 1,000 St

**01.20 Vorhaltung Übergangsbrücke**
Gebrauchsüberlassung des unter der Vorposition
beschriebenen Übergangsbrücke für die Dauer von je 1
Woche über die Grundstandzeit von 20 Wochen hinaus.

Standzeit: 8 Wochen
Menge: 8,000 StWo

**01.21 Unterkunftscontainer**
Bürocontainer für Zwecke des AG aufstellen, anschließen, vorhalten und beseitigen, als Einzelcontainer, Größe ca. 2,50 x 6,00 m

Baubeschreibung:
Ausführung in Containerbauweise, Fussboden mit PVC
Belag, Kunststofffenster mit Rolladen
(aufschiebsicher), Aussentür mit PZ-Schloss,
Innenwandflächen und Decken weiß gestrichen oder
beschichtet.
Außenwände, Dach und Fußboden wärmegedämmt,
einschl. aller Versorgungsleitungen und Anschluss,
Heizung, Elektroinstallation und Beleuchtung.einschl.
der Energiekosten,

Einrichtung:
2 Ablagetische ca. 70/150 cm
6 Stühle (mit Polstersitz)

Einschl. der Anschlusskosten und laufenden Gebühren.

Grundstandzeit: 20 Wochen
Menge: 1,000 St

**01.22 Vorhaltung Unterkunftscontainer**
Gebrauchsüberlassung des unter der Vorposition
beschriebenen Unterkunftscontainers für die Dauer von je 1
Woche über die Grundstandzeit von 20 Wochen hinaus.

Standzeit: 8 Wochen
Menge: 8,000 Wo

**01.23 Container für Mauerwerk/Beton**
Bauschutt-Container für Mauerwerk/Beton bereitstellen und entsorgen einschl. Entsorgungskosten für Bauschuttabfälle AVV 17 01 07 und Kippgebühr/ Verbrauchskosten.

Grundvorhaltezeit: 4 Wochen
Menge: 25,000 to

**01.24 Container für Restmüll**
Bauschutt-Container für Restmüll bereitstellen und entsorgen einschl. Entsorgungskosten für Bauschuttabfälle AVV 17 09 04 und Kippgebühr/ Verbrauchskosten.

Grundvorhaltezeit: 10 Wochen
Menge: 5,000 to

### Titel 02 Staubschutz und Schutzbekleidung

**02.1 Schutzbekleidung Bodenflächen Fliesen**
Vollflächiges Abdecken des historischen Bodenbelags im Erdgeschoss zum Schutz vor Verunreinigungen und mechanischen Beschädigungen einlagig mit Malervlies min. 250g /m² und einlagig mit Hartfaserplatten oder OSB-Platten, einschl. dem Vorhalten und dem Beseitigen nach Abnahme der Bauleistungen.
Die Stöße der Abdeckplatten sind mit Klebeband abzukleben.
Menge: 65,000 m2

**02.2 Schutzbekleidung Stahl-Glas-Fassade**
Flächiges Abdecken der Stahl-Glas-Fassade von außen, Höhe ca. 5,50m, zum Schutz vor Verunreinigungen und mechanischen Beschädigungen mit aufgedoppelten Spanplatten, Stärke min. 9 mm.
Abdeckung zusätzlich mit senkkrecht angebrachten Hölzern verkeilen, inkl. Befestigung und Verklebung der Randbereiche mit rückstandsfrei zu entfernenden Klebeband, einschl. dem Vorhalten und dem Beseitigen nach der Bauleistung.

Abmessung: ca. 13,50 x 5,50 m (B x H)
Menge: 82,000 m2

**02.3 Schutzbekleidung Arkadensäulen**
Vollflächiges Abdecken der Säulen im Baustellenbereich zum Schutz vor Verunreinigungen und mechanischen Beschädigungen mittels geschlossenem Dämmstoff als Bahnenware und Brettverschalung, einschl. dem Vorhalten und dem Beseitigen nach der Bauleistung.

Höhe: 4,00 m
Durchmesser: 50 cm
Menge: 21,000 St

**02.4 Schutzbekleidung angrenzender Bauteile**
Vollflächiges Abkleben/Abdecken von angrenzenden Bauteilen wie z.B. Türen, Ein- und Anbauteilen etc. zum Schutz vor Verunreinigungen mit geeignetem Material, wie z.B. PE-Folie inkl. Verklebung der Randbereiche mit rückstandsfrei zu entfernenden Klebeband, einschl. dem Vorhalten und dem Beseitigen nach der Bauleistung.
Menge: 20,000 m2

**02.5 Bautenschutzwand als Staub und Witterungsschutz**
Errichtung einer Schutzwand zum Schutz des Restaurants im EG. Anschluss an denkmalgeschützen Oberflächen (Naturstein, Putz, etc.) ohne Bohrungen.
Befestigung der Konstruktions mittels Stahlband an vorh. Säulenkonstruktion inkl. Schutz der Säulen.

Konstruktion bestehend aus:
- Außenverkleidung aus OSB-Platten, Dicke min. 22mm und Blechverkleidung als Einbruchschutz (sicher verkleidet, Schraubköpfe nach innen)
- Innenverkleidung aus GKB-Platten, Dicke min. 25mm, Spachtelung Q2
- Unterkonstruktion aus KVH inkl. Dämmung der Zwischenräume aus Zellulose zur Schallabsorption
- umlaufend wind- und staubdichter Anschluss an den Bestand mittels Neoprendichtung
- natursteintaugliche Verklebung der Rand- und Stoßfugen

Schutz der Bodenbeläge während der Arbeiten mittels Schutzvlies mit feuchtevariabler Membran (Oben wasserdicht, Unten Diffusionsoffen) z.B. Blue Active Abdeckvlies o. glw.

Einschl. Vorhalten und rückstandslosen Beseitigen nach der Bauleistung.

Abmessung: ca. 13,5 x 6,0 m (B x H)

Wandstärke: ca. 20 - 25 cm
Menge: 90,000 m2

**02.6 Zulage Anschluss Gewölbe**
Zulage für die zuvor beschriebene Bautenschutzwand Pos. 02.5 an das vorh. Gewölbe.
Menge: 14,000 m

**02.7 Staubschutz an Türöffnungen**
Schutzvorrichtung als Staubschutz an Türöffnungen,
Oberkante Öffnung bis 3 m, Einzelgröße über 1 bis 2 m2,
aus Kunststofffolie, Foliendicke mind. 0,4 mm,
herstellen und räumen.
Menge: 5,000 St

### Titel 03 Rückbau und Entsorgung

*Hinweis: Hinweis Rückbau*
Das gesamte Gebäude steht unter Denkmalschutz. Alle Arbeiten sind behutsam durchzuführen, es darf zu keinen erhöhten Erschütterungen und mechanischen Einwirkungen auf die angrenzende Konstruktion führen!
Es ist zu gewährleisten, dass bei dem Rückbau und der Demontage die verbleibende denkmalgeschütze Substanz keinerlei Schaden erfährt. In vielen Bereichen ist nur ein händischer Abbruch möglich. Somit sind Verfahren zu wählen, welche dies garantieren. Eventuell erforderliche temporäre Abstützungmaßnahmen und Hilfsgerüste sind mit einzukalkulieren.

**03.1 Dokumentation Plattenbelag aus Naturstein**
*** Pauschalposition
Dokumentation, Bestandsaufnahme und Kartierung des denkmalgeschützten Plattenbelags aus Naturstein in bestehend aus Angabe des originalen Verlegemusters, Zustand einzelner Steinplatten, Steinvarietät, etc.
Die Lage des intakten Plattenbelags ist mit einer rückseitigen Beschriftung des aufgenommenen Plattenbelags plangrafisch darzustellen und zu dokumentieren.

Ausbau des denkmalgeschützten Plattenbelags in gesonderter Position.
Menge: 1,000 psch

**03.2 Ausbau Plattenbelag aus Naturstein**
*** Bezugsbeschreibung
Ausbau und Sicherung des denkmalgeschützten Plattenbelags aus 30 mm starken Naturstein, inkl. Trennen und Entsorgen des anheftenden Mörteldickbetts ohne weitere Zerstörungen der Natursteinplatten.
Das Aufnehmen des Fußbodenbelags erfolgt händisch unter Benutzung von leichtem Handwerkzeug bis 11 kg.
Trockene und witterungsgeschützte Lagerung und Sortierung der Platten bis zum Wiedereinbau in entsprechende Lagerbehälter.
Lagerung und Verbringung auf dem Gelände der Stadthalle Mülheim an der Ruhr, Entfernung über 50m. Händischer Transport nach ausdrückliche Anweisung des AG/ der Bauleitung.

Aufbauhöhe: bis ca. 15 cm

Abrechnung über Fläche.
Menge: 145,000 m2

**03.3 wie vor jedoch: Rückbau und Entsorgung abgängiger Platten**
*** wie Position 03.2
Rückbau abgängiger Platten ausschließlich auf ausdrückliche Anordnung des AG/ der Bauleitung, einschl. fachgerechter Trennung und Entsorgung der Abfälle nach AVV-Abfallschlüssel.

Abrechnung über Fläche.
Menge: 20,000 m2

**03.4 Rückbau und Entsorgung abgängiger Abdichtung**
Rückbau der abgängigen PAK haltigen Abdichtung einschl. fachgerechter Trennung und Entsorgung der Abfälle nach AVV-Abfallschlüssel.

Abrechnung über Fläche.
Menge: 145,000 m2

**03.5 Ausbau Brüstungsgeländer**
Ausbau und Sicherung des vorh. Brüstungsgeländers aus geschmiedeten Stahl. Das Aufnehmen erfolgt händisch unter Benutzung von leichtem Handwerkzeug bis 11 kg.
Trockene und witterungsgeschützte Lagerung innerhalb der Stadthalle Mülheim. Händischer Transport nach ausdrückliche Anweisung des AG/ der Bauleitung. Entfernung über 50m.

Abrechnung über Stückzahl.
Menge: 4,000 St

**03.6 Rückbau und Entsorgung Vorsatzschale, Wandstärke bis 15 cm**
Vollständiger Rückbau der Vorsatzschale aus Kalksandstein im Kellergeschoss, einschl. fachgerechter Trennung und Entsorgung der Abfälle nach AVV-Abfallschlüssel.

Wandstärke: bis 15 cm
Menge: 30,000 m2

**03.7 Rückbau und Entsorgung Stahlbetondecke, Plattenstärke bis 25 cm**
Abschnitsweiser und vollständiger Rückbau der vorh. Deckenplatten aus Stahlbeton, inkl. aller für den suksezziven Abbruch notwendigen Trennschnitte unter strenger Wasserhaltung.

Plattenstärke: bis 25 cm

Während der Rückbauarbeiten ist ein Eindringen von Tagwasser durch den AN zu verhindern.

Rückbauabschnitte unterhalb mit einer Schalung nach DGUV Regel 101-014 Verwendung von Schalungen, Tragkonstruktionen und Traggerüsten DIN EN 12812,
DIN EN 1065, DIN 1045 versehen. Schalkonstruktion liefern, montieren, vorhalten, abbauen und abfahren.

Einschl. fachgerechter Trennung und Entsorgung der Abfälle nach AVV-Abfallschlüssel.
Menge: 145,000 m2

**03.8 Rückbau und Entsorgung Stahlkonstruktion**
Abschnitsweiser und vollständiger Rückbau der vorh. Stahlträgerkonstruktion unterhalb der Stahlbetondecke.

Einbauhöhe: ca. 3,60 m

Einschl. fachgerechter Trennung und Entsorgung der Abfälle nach AVV-Abfallschlüssel.
Menge: 33,000 St

**03.9 Rückbau und Entsorgung Mauerschicht Außenwandmauerkrone**
Rückbau der ersten Mauerschichten der vorh. Außenwandmauerkrone im Bereich der Fassade, der Straßenseite.

Schichthöhe: ca. 12 cm
Mauerwerkstiefe: ca. 1,00 m

Einschl. fachgerechter Trennung und Entsorgung der Abfälle nach AVV-Abfallschlüssel.
Menge: 70,000 m

### Titel 04 Erdarbeiten

**04.1 Ausbau Plattenbelag in Geh- und Radweg**
Ausbau und Sicherung der vorh. Pflasterung aus Rechteckpflaster ca. 10 x 20 x 8 cm in Geh- und Radwegen einschl. Bettung aus Sand/ Bettung bis zu einer Höhe von ca. 80 cm sowie witterungsgeschützte Lagerung bis zum Wiedereinbau. Lagerung im Bereich der Baustelleneinrichtung.

Abbruchmaterial entsorgen, inkl. Deponiegebühren.
Menge: 60,000 m2

**04.2 Arbeitsbereich ausheben**
Boden des Arbeitsbereiches lösen, laden und Aushubmaterial abfahren.

Aushubtiefe: bis 1,50 m
Menge: 95,000 m3

**04.3 Drainagerohr DN 100 mit Filtervlies**
Drainagerohr DN 100 inkl. Filtervlies und Splitt/Asche gem. Angabe Zeichnung liefern und fachgerecht auf Magerbetonschicht einbauen.
Drainagerohr in vorh. Schacht führen.
Menge: 60,000 m

**04.4 Kontroll- und Übergabeschacht aus Beon-/Stahlfertigteilen**
Kontroll- und Übergabeschacht nach DIN 4034, Teil 1 für Regenwasser liefern, fachgerecht herstellen und komplett in das Entwässerungssystem jeweils am Ende und Anfang einbinden, inkl. aller Klein-, Dichtungs- und Hilfsmaterialien.
Menge: 2,000 St

**04.5 Arbeitsbereich verfüllen**
Arbeitsbereich mit neu geliefertem Material lagenweise verfüllen und verdichten.

Alle Arbeiten sind behutsam durchzuführen, es darf zu keinen erhöhten Erschütterungen und mechanischen Einwirkungen auf die angrenzende Konstruktion führen!

Tiefe: bis 1,50 m
Menge: 95,000 m3

**04.6 Zulage Verfüllung in Handarbeit**
Zulage für die zuvor beschriebene Verfüllung des Arbeitsbereiches Pos. 04.5 in Handarbeit.
Menge: 25,000 m3

**04.7 Betonpflasterbelag auf Edelsplitt**
Betonpflasterbelag auf Edelsplitt, inkl. Verschnitt, ohne Rundlöcher liefern, fachgerecht einbauen und abrütteln als fertige Oberfläche.

Format: max. 25 cm x 25 cm x 10 cm

Pflaster und Edelsplitt gesondert berechnet.
Menge: 60,000 m2

### Titel 05 Unterfangungsarbeiten

**05.1 Herstellung umlaufendes Deckenauflager im Mauerwerk**
*** Bezugsbeschreibung
Herstellung eines umlaufenden Deckenauflagers im Mauerwerk wie folgt:

1. Herstellung eines umlaufenden Deckenauflagers durch Rückbau der vorh. Außenwandmauerkrone im Bereich der Fassade und der Straßenseite gem. aller statischen Vorgaben.
Das Wandsegment ist von Innen aufzunehmen. Die Mauersteine sind flankenschonend auszubauen. Dauerhaft salzbelastetes Mauerwerk ist vollflächig auszutauschen. Die anschließende Mauerverzahnung ist zu erhalten.

2. Lieferung und Einbau von Unterzügen aus Stahlträgern inkl. Auflagerplatten, Zentrierleiste und eingeschweißtem Streifen nach Angabe der Statik. Nivellierung der Elemente auf Mörtelbett, mind. 5 cm Stärke.

Abmessung Stahlträger:
Querschnitt: HEA 220, HEA 240
Länge: ca. 4,00 - 4,20 m

3. Anschließend hohlraumfreies und druckkraftschlüssiges Ausfüllen des Arbeitsraumes denkmalgerecht mit Kalkmörtel bzw. Trasskalkmörtel. Oberseitig ist ein Quellmörtel zu verwenden.

4. Erstellen von Brandschutzverkleidung F90 aus Trockenbau z.B Knauf-Fireboard 25 mm oder glw.

Das Abschnittsweise Unterfangen ist entsprechend Vorgabe Statik (siehe LV-Anlage) durchzuführen. Die Abschnittslängen sind entsprechend örtlichen Befund mit der BL und Statiker abzustimmen.

Abrechnung in fertiger Arbeit inkl. aller Lieferungen, Entsorgungen, Maschienenstunden, Materialien, Montagen, temporäre Abstützungen, Kanthölzer etc.
Menge: 60,000 m

**05.2 Zulage umlaufendes Deckenauflager Säulenbasen**
Zulage für das zuvor beschriebene umlaufende Deckenauflager Pos. 05.1 im Bereich der Säulenbasen.
Menge: 18,000 St

**05.3 wie vor jedoch: Ausmauern der Stahlträger in F90**
*** wie Position 05.1
Stahlträger gem. DIN 4102-4 zweiseitig in F90 ausmauern und dreiseitig verputzen.
KS / Porenbeton, Putzträger, Rippenstreckmetall, Kalkzementputz, Eckschutzschienen, Putzdicke bis ca. 25
 30 mm

Abbwicklung bis ca. 240 + 240 + 240 mm
Menge: 10,000 m

**05.4 wie vor jedoch: Lieferung und Einbau von Stahlbetonunterzügen**
*** wie Position 05.1
2. Lieferung und Einbau von Unterzügen aus Stahlbeton inkl. aller notwenigen Bewehrungen aus Betonstabstahl, Bügel, etc. Nivellierung der Elemente auf Mörtelbett, mind. 5 cm Stärke.

Abmessungen Stahlbetonbalken:
Höhe:  30 cm
Breite: 20 cm
Länge: ca. 4,00 m

Betongüte: C25/30
Menge: 10,000 m

### Titel 06 Betonierarbeiten

**06.1 Deckenschalung Kellergeschoss**
Deckenschalung, inkl. Randschalung im Kellergeschoss liefern und einbauen.
Schalhaut aus Schaltafeln kombiniert mit einer rauen Brettschalung.Keine Erhöhte Anforderung an die Oberfläche. Schalhautoberfläche Waagerecht.

Abstützung erfolgt nach Herstellervorgaben sowie unter
Beachtung der DIN EN 12812.

Einbauhöhe: bis 3,60 m
Menge: 145,000 m2

**06.2 Bewehrung aus Betonstabstahl und Betonstahlmatten**
Bewehrungen aus Betonstabstahl BST500 S und Betonstahlmatten BST500 A gem. DIN 488 und aller statischen Vorgaben, inkl. aller benötigten Abstandshalter liefern und einbauen.
Menge: 1200,000 kg

**06.3 Rückbiegeanschluss mit zweilagiger Rückbiegebewehrung**
Rückbiegeanschluss mit zweilagiger Rückbiegebewehrung in einem verzinkten Stahlblechverwahrkasten zur Herstellung von Bewehrungsanschlüssen gem. aller statischen Vorgaben, liefern und gem. Herstellerangabe einbauen.

Produktbeispiel:
HALFEN, Typ HBT 80 - 8/15 - 6 - 1250 o. gwl.

Angebotenes Fabrikat:
'.........'
(vom Bieter einzutragen)
Menge: 30,000 lfm

**06.4 Stahlbetondecke, C25/30, XC3/XC1, W0, D 18 cm**
Abschnittweises Betonieren der Stahlbetondecke nach DIN 1045-2, Normalbeton C 25/30, XC3 oben, XC1 unten, W0,
obere Betonfläche: waagerecht, gem. aller statischen Vorgaben.

Deckenstärke: 18 cm

Bewehrung in gesonderter Pos. berechnet.
Menge: 145,000 m2

**06.5 Zulage segmentweise Betonierarbeiten**
Zulage für die segmentweise Ausführung der zuvor beschriebenen Stahlbetondecke Pos. 06.4.
Menge: 145,000 m2

### Titel 07 Dämmung und Estricharbeiten

**07.1 Betonoberfläche reinigen**
Die Betonoberfläche von lose anhaftenden Teilen mit leistungsfähigem Industriesauger staubfrei reinigen und gleichmäßig ohne Pfützenbildung vornässen. Eventuelle Rückstände von Öl, Fett usw. sind zu entfernen.
Menge: 145,000 m2

**07.2 Wärmedämmung aus Schaumglas, WLG 037, D 60 mm**
Wärmedämmung aus Schaumglas auf die zuvor gereinigte Stahlbetonoberfläche gem. Angabe Zeichnung und Statik, liefern und fachgerecht einbauen. Die Lagesicherung der Dämmung ist sicherzustellen.

Die Schaumglasplatten sind gem. Herstellerangaben mit Heißbitumen, vollflächig und vollfugig mit pressgestoßenen Fugen im Verband durch diagonales Einschieben kraftschlüssig auf dem Untergrund verklebt herstellen.

Wärmeleitfähigkeit: 0,037 W/(m·K)
Druckfestigkeit: 500 kPa (CS; DIN EN 826 Anhang A)

Dicke: 60 mm

Abrechnung nach qm, inkl. Befestigungsmaterial

Produktbeispiel:
FOAMGLAS T3+

Angebotenes Fabrikat:
'.........'
(vom Bieter einzutragen)
Menge: 145,000 m2

**07.3 Zulage Anpassen der Wärmedämmung**
Zulage für die zuvor beschriebene Wärmedämmung Pos. 07.2 für das Anpassen im Bereich von angrenzenden und aufsteigenden Bauteilen, wie der Stahl-Glas-Fassade, Säulenbasen, etc.
Menge: 20,000 m

**07.4 Verbundestrich CT-C40, als Gefälleestrich**
*** Bezugsbeschreibung
Verbundestrich CT-C40, als Gefälleestrich auf das zuvor beschriebene Schaumglas gem. Angabe Zeichnung liefern und inkl. Randstreifen fachgerecht einbauen.

Höhe: min. 20 mm
Gefälle: mind. 1 %

Oberflächenhaftzug: B 1,5 N/mm2
Menge: 145,000 m2

**07.5 Mehr- oder Minderdicke Estrich, 5 mm**
*** wie Position 07.4
Mehr- oder Minderdicke des zuvor beschriebenen Estriches, je 5 mm Dicke.
Menge: 50,000 m2

**07.6 Mehr- oder Minderdicke Estrich, 10 mm**
*** wie Position 07.4
Mehr- oder Minderdicke des zuvor beschriebenen Estriches, je 10 mm Dicke.
Menge: 30,000 m2

### Titel 08 Abdichtungsarbeiten

#### Bereich 08.01 Abdichtung Betondecke

**08.01.1 Grundputz Anschluss Abdichtungsbahnen**
Grundputz an alle aufsteigende Bauteile wie der Stahl-Glas-Fassade, Säulenbasen, etc. für den fachgerechten Anschluss der nachfolgend beschriebenen Abdichtung Pos. 08.01.3 und folgende, liefern und einbauen.
Menge: 40,000 m

**08.01.2 Dichtkehle Anschluss Abdichtungsbahnen**
Dichtkehle an alle aufsteigende Bauteile wie der Stahl-Glas-Fassade, Säulenbasen, etc. für den fachgerechten Anschluss der nachfolgend beschriebenen Abdichtung Pos. 08.01.3 und folgende, liefern und einbauen.
Menge: 40,000 m

**08.01.3 Abdichtung 1. Lage PYE G 200 DD, Dachdichtungsbahn**
Abdichtung 1. Lage PYE G 200 DD, Dachdichtungsbahn in Heißbitumen auf den zuvor beschriebenen Gefälleestrich gem. Angabe Zeichnung liefern und fachgerecht einbauen.

1. Lage der Dachabdichtung, Elastomerbitumen-Dachdichtungsbahn, nach DIN EN 13707 und DIN/TS 20000-201, DU PYE G 200 DD, vollflächig mit modifiziertem Heißbitumen auf den Verbundestrich mittels Wickelkern, fachgerecht, vollflächig nach Herstellervorgaben aufkleben.
Naht- und Stoßüberdeckungen sind zu berücksichtigen. Die Herstellervorschriften und die einschlägigen Regelwerke sind zu beachten.

Angebotenes Fabrikat:
'.........'
(vom Bieter einzutragen)
Menge: 145,000 m2

**08.01.4 Abdichtung 2. Lage PYE-PV 200 S5, Schweißbahn**
Abdichtung 2. Lage PYE-PV 200 S5, Schweißbahn, inkl. Randanschlüsse aus Flüssigkunststoff und Anbindung an Außenabdichtung Wand

2. Lage der Dachabdichtung vollflächig aus Polymerbitumenschweißbahn nach DIN EN 13707.
Anwendungskurzzeichen DIN V 20000-201 DO PYE- PV 200 S5 oberseitig Naturschiefer mit Polyestervlieseinlage 200 g/m², im Schweißverfahren auf die 1. Lage Dachabdichtung im Lagenversatz aufschweißen.
Naht- und Stoßüberdeckungen sind zu berücksichtigen. Die Herstellervorschriften und die einschlägigen Regelwerke sind zu beachten. Es wird empfohlen, einen Wickelkern zu verwenden.

Angebotenes Fabrikat:
'.........'
(vom Bieter einzutragen)
Menge: 145,000 m2

**08.01.5 Zulage Anpassung Abdichtungsbahnen aufsteigende Bauteile**
Zulage für das fachgerechte Anpassen der zuvor beschriebenen Abdichtungsbahn Pos. 08.01.3 und folgende, im Bereich von angrenzenden und aufsteigenden Bauteilen, wie der Stahl-Glas-Fassade, Säulenbasen, etc.
Menge: 40,000 m

**08.01.6 Zulage Einarbeiten Abdichtungsbahnen an Geländervorrichtung**
Zulage für das fachgerechte Einarbeiten der zuvor beschriebenen Abdichtungsbahn Pos. 08.01.3 und folgende, an die Geländervorrichtung, bestehend aus Fußplatte und Stahlstift.

Die Vorrichtung für das Brüstunggeländer wird durch das Gewerk Stahlbau hergestellt und vor Verlegung der Abdichtungsbahnen auf die Stahlbetondecke montiert.
Menge: 28,000 St

**08.01.7 Zulage Anbindung an Durchdringungen**
Zulage für die fachgerechte Anbindung der zuvor beschriebenen Abdichtung Pos. 08.01.3 an vorher installierte und einbetonierte Rohre und Leitungen.
Menge: 5,000 St

**08.01.8 Anarbeiten mit Flüssigkunststoff**
Anarbeiten und Herstellen eines fachgerechten, dauerhaften Anschlusses an vorhandene Bauteile oder Abdichtungen mittels Flüssigkunststoff inkl. Vlieseinlage, insbesondere im Bereich von Detailanschlüssen, Durchdringungen, Randbereichen oder anderen Übergängen gem. Herstellerangaben.

Angebotenes Fabrikat:
'.........'
(vom Bieter einzutragen)
Menge: 40,000 m

**08.01.9 Drainagematte als Flächendrainage**
Flächendrainage für die Entwässerung hochbelasteter Beläge  auf die zuvor beschriebene Abdichtungsbahn gem. Angabe Zeichnung liefern und fachgerecht nach Herstellerangaben einbauen.

Produktbeispiel:
AquaDrain® HB

Angebotenes Fabrikat:
'.........'
(vom Bieter einzutragen)
Menge: 145,000 m2

**08.01.10 Zulage Anpassung der Flächendrainage**
Zulage für die zuvor beschriebene Abdichtungsbahn 08.01.9 für das Anpassen im Bereich von angrenzenden und aufsteigenden Bauteilen, wie der Stahl-Glas-Fassade, Säulenbasen, etc.
Menge: 40,000 m

#### Bereich 08.02 Abdichtung Außenmauerwerk

*Hinweis: Hinweis Abdichtungsarbeiten*
Für die Abdichtungsarbeiten mittels KMB ist die Vorlage eines KMB-Scheines zwingend erforderlich! Der Konzessionsträger muss zwingend während den Arbeiten vor Ort sein!

**08.02.1 Entfernen und Entsorgen Kalk-Zement Außenputz**
Entfernen und Entsorgen des vorhandenen Kalk-Zement Außenputz im freigelegten Sockelbereich der Kelleraußenwände. Das Entfernen des Putzes hat so zu erfolgen, dass der Untergrund dadurch nicht beschädigt wird. Das Entfernen des Altputzes erfolgt händisch unter Benutzung von leichtem Handwerkzeug bis 11 kg. Einschl. fachgerechter Trennung und Entsorgung der Abfälle nach AVV-Abfallschlüssel.

Einbautiefe: ca. 1,50 m
Menge: 60,000 m2

**08.02.2 Vorreinigung Außenmauerwerk**
Die Mauerwerksflächen schonend von aufliegendem Staub per Hand ohne den Einsatz von Hochdruckreiniger oder ähnlichem Gerät reinigen.

Die gesamten unsanierten Mauerwerksflächen, besonders die schaligen Bereiche der Fugen und Ziegel, sind mechanisch zu entfernen und vorzureinigen. Lose Schalen und Abplatzungen sind zu entfernen. Hohl sitzende Fugen sind manuell mit einem Holzkeil oder mit einem Spachtel abzunehmen, ohne die Steine unnötig zu beschädigen. Hohl liegende Bereiche (Steine und Fugen) sind mithilfe eines Klopfholzes vorsichtig auf der gesamten Fassade aufzuspüren und zu markieren.

Einbautiefe: ca. 1,50 m
Menge: 60,000 m2

**08.02.3 Anphasen von Außenecken für Abdichtungsarbeiten**
Anphasen von Außenecken im Mauerwerk für die Abdichtungsarbeiten.
Menge: 40,000 m

**08.02.4 Haftvermittler, 1-komponentig**
Fachgerechtes Aufbringen eines 1-komponentigen Haftvermittler für die nachfolgenden Abdichtungsarbeiten.

Einbautiefe: ca. 1,50 m
Menge: 60,000 m2

**08.02.5 Bauwerksabdichtung, 2-komponentig mit Grundierung**
Fachgerechtes Abdichten der Außenwandflächen mit einer reaktiven 2-komponentigen, kälteflexiblen, höchst druckstabilen und rissüberbrückenden Bauwerksabdichtung, einschl. Grundierung.

Einbautiefe: ca. 1,50 m

Produktbeispiel Abdichtung:
IMBERAL® RSB 55Z

Angebotenes Fabrikat:
'.........'
(vom Bieter einzutragen)

Produktbeispiel Grundierung:
AQUAROL 10D

Angebotenes Fabrikat:
'.........'
(vom Bieter einzutragen)
Menge: 60,000 m2

**08.02.6 Eckdichtband in Gebäudeecken**
Fachgerechtes Einlegen von Eckdichtband in senkrechten- und waagerechten Gebäudeecken im Abdichtungsberreich, inkl. aller Klein- und Hilfsmaterialien.
Menge: 40,000 m

**08.02.7 Bitumen-Dickbeschichtung, 2-komponentig**
Fachgerechtes Abdichten der Kelleraußenwände mittels Bitumen-Dickbeschichtung als lösemittelfreie, rissüberbrückende 2-komponentige Bitumen-Dickbeschichtung zur Abdichtung von Bauwerken.
Fachgerechtes Aufbringen von 2-lagen Bitumen Dickbeschichtung inkl. Verstärkungseinlage nach Herstellerangabe.

Abdichtung gemäß DIN18195 Teil 6 für den Wasserbelastungsfall "Drückendes Wasser"

Einbautiefe: ca. 1,50 m

Produktbeispiel:
Schomburg Combidic 2-K Premium

Angebotenes Fabrikat:
'.........'
(vom Bieter einzutragen)
Menge: 60,000 m2

**08.02.8 Perimeterdämmung, WLG 038, D 60 mm**
Perimeterdämmung auf die zuvor gereinigte Kelleraußenwände gem. Angabe Zeichnung und Statik, liefern und fachgerecht einbauen.

Die Perimeterdämmplatten sind gem. Herstellerangaben mit vollflächig und vollfugig mit pressgestoßenen Fugen im Verband kraftschlüssig auf dem Untergrund mit Bitumen Dickbeschichtung verklebt herstellen.

Wärmeleitfähigkeit: 0,038 W/(m·K)
Dicke: 60 mm

Einbautiefe: 1,50 m

Produktbeispiel Perimeterdämmung:
FOAMGLAS

Angebotenes Fabrikat:
'.........'
(vom Bieter einzutragen)

Produktbeispiel Bitumen Dickbeschichtung:
Schomburg Combidic 2-K Premium

Angebotenes Fabrikat:
'.........'
(vom Bieter einzutragen)
Menge: 60,000 m2

**08.02.9 Noppenbahn mit Gleitfolie und Filtervlies**
Fachgerechtes Anbringen einer 3-schicht Noppenbahn (mit Gleitfolie und Filtervlies) nach DIN 18195 als Schutz der Abdichtung bzw. Dämmlage vor mechanischen Beschädigungen und zur Sicherstellung des schnellen ableiten von anfallendem Tagwasser.

Einbautiefe: 1,50 m
Menge: 60,000 m2

### Titel 09 Entwässerung

**09.1 Drainage-Schlitzrinne mit Einlaufkasten**
Drainage-Schlitzrinne als Entwässerungsrinne, zweiteilig bestehend aus Ober- und Unterteil mit integriertem Kantenschutz und Schlitzrahmen, mit Einlaufkasten, liefern, auf Betonpolster versetzen und fachgerecht nach Herstellerangabe einbauen.

Nennweite: 10,0 cm
Baubreite: 13,5 cm
Baulänge: 100,0 cm

Inkl. Anschluss an Abwasseranschluss bis 20m Anschlusslänge. Ausführung mit fachgerechter Leitungsführung in KG 2000 (WHG Fachbetriebsnachweis).

Produktbeispiel:
ACO DRAIN Schlitzrinne, bestehend aus Entwässerungsrinne DRAIN Multiline Seal o. glw.

Angebotenes Fabrikat:
'.........'
(vom Bieter einzutragen)
Menge: 35,000 m

### Titel 10 Mauerwerkssanierung

**10.1 Entfernen und Entsorgen Kalk-Zement Innenputz**
Entfernen und Entsorgen des vorhandenen Kalk-Zement-Putzes einschl. Farbauftrag auf der Innenseite der Kelleraußenwände. Der Altputz hat eine unterschiedliche Auftragsstärke, bis ca. 30 mm. Das Entfernen des Putzes hat so zu erfolgen, dass der Untergrund dadurch nicht beschädigt wird. Das Entfernen des Altputzes erfolgt händisch unter Benutzung von leichtem Handwerkzeug bis 11 kg.

Raumhöhe: 3,60 m
Menge: 250,000 m2

**10.2 Vorreinigung Innenmauerwerk**
Die Mauerwerksflächen schonend von aufliegendem Staub per Hand ohne den Einsatz von Hochdruckreiniger oder ähnlichem Gerät reinigen.

Die gesamten unsanierten Mauerwerksflächen, besonders die schaligen Bereiche der Fugen und Ziegel, sind mechanisch zu entfernen und vorzureinigen. Lose Schalen und Abplatzungen sind zu entfernen. Hohl sitzende Fugen sind manuell mit einem Holzkeil oder mit einem Spachtel abzunehmen, ohne die Steine unnötig zu beschädigen. Hohl liegende Bereiche (Steine und Fugen) sind mithilfe eines Klopfholzes vorsichtig auf der gesamten Fassade aufzuspüren und zu markieren.
Menge: 250,000 m2

**10.3 Fugennetzsanierung - Flächenanteil 20%**
Partielle Sanierung des Fugenetzes: Flächenanteil 20%

Entfugen:
Abgängige Fugen sind in doppelter Fugenbreite mind. jedoch 3,0 cm tief sorgfältig auszuräumen.

Verfugen:
Die gesamte Fläche staubfrei spülen und mit Pressluft abblasen, Fehlstellen mit zement- und gipsfreien Kalkmörtel, gewaschenen Sand, oberflächig auffüllen und mit einem angepassten Mörtel fachgerecht ausfugen.
Bindemittel: NHL 3,5 / 5,0 ohne Zementanteil, z.B. NHL 3,5 / 5,0 Otterbein o. glw.

Angaben inkl. aller Nebenkosten für Lohn, Geräte, Material und Entsorgung.

Abrechnung nach Aufmaß Fläche.
Menge: 250,000 m2

**10.4 Mauerwerkssanierung**
Sanierung der Mauerwerksflächen der Außenwände mit Mauerwerkssteinen. Oberfläche abreinigen, ohne dabei die Sinterschicht zu beschädigen.
Beschädigte Steine sind auszutauschen. Abrechnung Steine erfolgt separat.

Mauerstärke 11,5cm

Position beinhaltet die Lieferung von Mauerwerkssteinen z.B. NF Backstein o. glw.
Menge: 30,000 m2

**10.5 Mauersteine in Flächen ab 2 bis 5 Einzelsteine auswechseln**
Mauerwerkssteine in Flächen von 2 - 5 zusammenhängenden Einzelsteinen auswechseln. Verbände dem Bestand in der Umgebung anpassen. Die Steine als Läufer oder Binder in ganzer Tiefe, in verschiedenen Flächengrößen, flankenschonend aus der Fassade stemmen und mit Steinen wieder fachgerecht nach- bzw. beimauern. Fugen sind ohne Fehlstellen zu vermörteln.

Position beinhaltet die Lieferung von Mauerwerkssteinen z.B. NF Backstein o. glw.
Menge: 20,000 St

**10.6 Mauersteine in Flächen ab >5 Einzelsteine auswechseln**
Zusammenhängende Mauerwerkssteine in Flächen ab >5 Backsteine auswechseln. Verbände dem Bestand in der Umgebung anpassen. Die Steine als Läufer oder Binder, in ganzer Tiefe, in verschiedenen Flächengrößen, aus der Fassade stemmen und mit Steinen wieder fachgerecht nach- bzw. beimauern. Fugen sind ohne Fehlstellen zu vermörteln.

Position beinhaltet die Lieferung von Mauerwerkssteinen z.B. NF Backstein o. glw.
Menge: 5,000 m2

**10.7 Aufmauerung Kleinstflächen bis 0,25qm (24cm)**
Losnehmen und Aufmauerung von Kleinstflächen bis 0,25qm (Beispiel: 0,5x0,5m).

Position beinhaltet die Lieferung von Mauerwerkssteinen z.B. NF Backstein o. glw.

Mauerstärke ca. 11,5cm Tiefe.
Menge: 20,000 m2

**10.8 Edelstahl-Spiralanker setzen**
Rückverankerung größerer Setzungs- und Spannungsrisse durch Edelstahl-Spiralanker.
Fugen den Herstellerangaben entsprechend steinflankenschonend ausräumen, Spiralanker einlegen und mit entsprechend zugelassenem Mörtel einfugen.
Diese Position bedarf der Freigabe durch die BL.
Alle Angaben in fertiger Arbeit. Länge und Position sind als Nachweis zu Dokumentieren.
Menge: 30,000 m

**10.9 Lochband setzen**
Rückverankerung größerer Setzungs- und Spannungsrisse durch Edelstahl-Lochband. (z.B. Moso-Lochband)
Fugen den Herstellerangaben entsprechend steinflankenschonend ausräumen, Lochband einlegen und mit entsprechend zugelassenem Mörtel einfugen.
Diese Position bedarf der Freigabe durch die BL.
Alle Angaben in fertiger Arbeit. Länge und Position sind als Nachweis zu Dokumentieren.
Menge: 30,000 m

### Titel 11 Stundenlohnarbeiten

**11.1 Facharbeiterstunden zum Nachweis**
Arbeitsstunden eines Facharbeiters zur Ausführung im LV nicht vorgesehener Leistungen, inkl. aller Lohnnebenkosten und aller Nebenkosten für Kleingeräte, An- und Abfahrt sowie sonstiger Nebenkosten.
Ausführung nur nach vorheriger schriftlicher Genehmigung durch die Bauleitung. Stundenlohnnachweise sind innerhalb von 3 Werktagen nach Ausführung der Arbeiten der Bauleitung zur Anerkennung vorzulegen.
Menge: 50,000 h

**11.2 Stunden eines Helfers zum Nachweis**
Arbeitsstunden eines Hilfsarbeiters zur Ausführung im LV nicht vorgesehener Leistungen, inkl. aller Lohnnebenkosten und aller Nebenkosten für Kleingeräte, An- und Abfahrt sowie sonstiger Nebenkosten.
Ausführung nur nach vorheriger schriftlicher Genehmigung durch die Bauleitung. Stundenlohnnachweise sind innerhalb von 3 Werktagen nach Ausführung der Arbeiten der Bauleitung zur Anerkennung vorzulegen.
Menge: 50,000 h

**11.3 Stunden eines Auszubildenen im 3. Lehrjahr zum Nachweis**
Arbeitsstunden eines Auszubildenen im 3. Lehrjahr zur Ausführung im LV nicht vorgesehener Leistungen, inkl. aller Lohnnebenkosten und aller Nebenkosten für Kleingeräte, An- und Abfahrt sowie sonstiger Nebenkosten.
Ausführung nur nach vorheriger schriftlicher Genehmigung durch die Bauleitung. Stundenlohnnachweise sind innerhalb von 3 Werktagen nach Ausführung der Arbeiten der Bauleitung zur Anerkennung vorzulegen.
Menge: 50,000 h

**11.4 Kleingeräteeinsatz**
Tagespauschale für Kleingeräte und Handmaschinen bis 11 kg für die Stundenlohnarbeiten wie z.B. Stemmhammer, Handkreissäge, Kettenstämmer, Motorsäge, Tigersäge etc.
Abrechnung als Tagespauschale je Kleingerät inkl. Verbrauchsmaterial.
Grundlage für eine Tagespauschale sind mind. 8,00 nachgewiesene Facharbeiterstunden. Weniger Stunden wirken sich anteilig auf die Pauschale aus: 4,00 h = 0,5 usw.
Menge: 30,000 St

**11.5 An- und Abfahrtspauschale pro Tag für reine Stundenlohnarbeiten**
*** Pauschalposition
Pauschale für An- und Abfahrt pro Tag. Abrechnung bei reinem Arbeitseinsatz für unvorhergesehene Stundenlohnarbeiten.
Menge: 1,000 psch

**11.6 Materialpauschale für Stundenlohnarbeiten**
*** Pauschalposition
Abrechnung nach Lieferschein pauschal für die Kalkulation mit 5.000,00 Euro eintragen.
Menge: 1,000 psch
